# Unidad aire-agua bomba de calor reversible, para instalación en exterior

- Propiedad del archivo: CYPE INGENIEROS, S.A.
- Formato: FIEBDC-3/2002
- Divisa: EUR
- Costes indirectos: 3.00 %
- IVA: 21.00 %

## I Instalaciones

### IC Calefacción, refrigeración, climatización y A.C.S.

#### ICV Unidades centralizadas para calefacción, refrigeración, climatización y A.C.S.

**ICV010** Ud Unidad aire-agua bomba de calor reversible, para instalación en exterior.
Bomba de calor reversible aire-agua, para gas R-32, modelo Aquarea High Performance Monobloc generación J WH-MDC05J3E5 "PANASONIC", formada por unidad exterior, potencia calorífica 5 kW (COP 5,08) (temperatura de bulbo húmedo del aire exterior 7°C, temperatura de salida del agua 35°C), potencia calorífica 5 kW (COP 3,57) (temperatura de bulbo húmedo del aire exterior 2°C, temperatura de salida del agua 35°C), potencia calorífica 5 kW (COP 2,78) (temperatura de bulbo húmedo del aire exterior -7°C, temperatura de salida del agua 35°C), potencia frigorífica 5 kW (EER 3,31) (temperatura de bulbo húmedo del aire exterior 35°C, temperatura de salida del agua 7°C), clase de eficiencia energética en calefacción A+++, alimentación monofásica, dimensiones 865x1283x320 mm, peso 99 kg, caudal de agua en calefacción 14,3 l/min, resistencia eléctrica de apoyo de 3 kW, potencia sonora en calefacción 59 dBA, consumo eléctrico en calefacción 0,985 kW, consumo eléctrico en refrigeración 1,51 kW, rango de funcionamiento de temperatura del aire exterior en calefacción desde -20 hasta 35°C, rango de funcionamiento de temperatura del aire exterior en refrigeración desde 10 hasta 43°C, temperatura de salida del agua en calefacción desde 20 hasta 60°C, temperatura de salida del agua en refrigeración desde 5 hasta 20°C, con bomba de circulación electrónica con clase de eficiencia energética A, caudalímetro, filtro magnético, y vaso de expansión de 6 l, módulo de control, modelo Aquarea Smart Cloud CZ-TAW1B "PANASONIC", juego de soportes antivibratorios para la unidad exterior, modelo PAW-GRDBSE20, de 95x600x130 mm. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42pan041a | Ud | Bomba de calor reversible aire-agua, para gas R-32, modelo Aquarea High Performance Monobloc generación J WH-MDC05J3E5 "PANASONIC", formada por unidad exterior, potencia calorífica 5 kW (COP 5,08) (temperatura de bulbo húmedo del aire exterior 7°C, temperatura de salida del agua 35°C), potencia calorífica 5 kW (COP 3,57) (temperatura de bulbo húmedo del aire exterior 2°C, temperatura de salida del agua 35°C), potencia calorífica 5 kW (COP 2,78) (temperatura de bulbo húmedo del aire exterior -7°C, temperatura de salida del agua 35°C), potencia frigorífica 5 kW (EER 3,31) (temperatura de bulbo húmedo del aire exterior 35°C, temperatura de salida del agua 7°C), clase de eficiencia energética en calefacción A+++, alimentación monofásica, dimensiones 865x1283x320 mm, peso 99 kg, caudal de agua en calefacción 14,3 l/min, resistencia eléctrica de apoyo de 3 kW, potencia sonora en calefacción 59 dBA, consumo eléctrico en calefacción 0,985 kW, consumo eléctrico en refrigeración 1,51 kW, rango de funcionamiento de temperatura del aire exterior en calefacción desde -20 hasta 35°C, rango de funcionamiento de temperatura del aire exterior en refrigeración desde 10 hasta 43°C, temperatura de salida del agua en calefacción desde 20 hasta 60°C, temperatura de salida del agua en refrigeración desde 5 hasta 20°C, con bomba de circulación electrónica con clase de eficiencia energética A, caudalímetro, filtro magnético, y vaso de expansión de 6 l. (material) | 1.000 | 4583.00 | 4583.00 |
| mt42pan070a | Ud | Módulo de control, modelo Aquarea Smart Cloud CZ-TAW1B "PANASONIC", para control del usuario desde smartphone, tablet o PC, y con servicio de mantenimiento remoto Aquarea Service Cloud. (material) | 1.000 | 152.00 | 152.00 |
| mt37sve010d | Ud | Válvula de esfera de latón niquelado para roscar de 1". (material) | 2.000 | 12.15 | 24.30 |
| mt42pan028a | Ud | Juego de soportes antivibratorios para la unidad exterior, modelo PAW-GRDBSE20 "PANASONIC", de 95x600x130 mm. (material) | 1.000 | 201.00 | 201.00 |
| mo005 | h | Oficial 1ª instalador de climatización. (mano de obra) | 2.000 | 22.00 | 44.00 |
| mo104 | h | Ayudante instalador de climatización. (mano de obra) | 2.000 | 20.30 | 40.60 |
| % | % | Costes directos complementarios | 2 % | 5044.90 | 100.90 |
|  |  | Costes directos |  |  | 5145.80 |
