# Equipo bomba de calor reversible aire-agua

- Propiedad del archivo: CYPE INGENIEROS, S.A.
- Formato: FIEBDC-3/2002
- Divisa: EUR
- Costes indirectos: 3.00 %
- IVA: 21.00 %

**ICV060** Ud Equipo bomba de calor reversible aire-agua, para gas R-410A, para 1 zona, modelo Aquarea All in One High Performance KIT-ADC03HE5-CL "PANASONIC", potencia calorífica 3,2 kW (COP 5) (temperatura de bulbo húmedo del aire exterior 7°C, temperatura de salida del agua 35°C), potencia calorífica 3,2 kW (COP 3,56) (temperatura de bulbo húmedo del aire exterior 2°C, temperatura de salida del agua 35°C), potencia calorífica 3,2 kW (COP 2,69) (temperatura de bulbo húmedo del aire exterior -7°C, temperatura de salida del agua 35°C), potencia frigorífica 3,2 kW (EER 3,08) (temperatura de bulbo húmedo del aire exterior 35°C, temperatura de salida del agua 7°C), clase de eficiencia energética en A.C.S. A, clase de eficiencia energética en calefacción A++, formado por unidad exterior modelo WH-UD03HE5-1, alimentación monofásica, dimensiones 622x824x298 mm, peso 39 kg, potencia sonora en calefacción/refrigeración 64/65 dBA, presión sonora en calefacción/refrigeración 48/47 dBA, diámetro de conexión de la tubería de líquido 1/4", diámetro de conexión de la tubería de gas 1/2", diferencia máxima de altura entre la unidad exterior y la unidad interior 5 m, rango de funcionamiento de temperatura del aire exterior desde -20 hasta 35°C, temperatura de salida del agua de la unidad interior en calefacción desde 25°C hasta 55°C, temperatura de salida del agua de la unidad interior en refrigeración desde 5°C hasta 20°C, unidad interior modelo WH-ADC0309H3E5 presión sonora en calefacción/refrigeración 28/28 dBA, dimensiones 1800x598x717 mm, peso 124 kg, diámetro de conexión de las tuberías de agua R 1 1/4", caudal de agua de calefacción 9,2 l/min a 35°C, salto térmico 5°C, resistencia eléctrica de apoyo de 3 kW, con depósito de A.C.S. de acero inoxidable de 185 l, y módulo de control Aquarea Smart Cloud CZ-TAW1, para control del usuario desde smartphone, tablet o PC, y con servicio de mantenimiento remoto Aquarea Service Cloud, con juego de soportes antivibratorios para la unidad exterior, modelo PAW-GRDBSE20, de 95x600x130 mm. Incluso elementos antivibratorios de suelo. Totalmente montado, conexionado y puesto en marcha por la empresa instaladora para la comprobación de su correcto funcionamiento.
Equipo bomba de calor reversible aire-agua, para gas R-410A, para 1 zona, modelo Aquarea All in One High Performance KIT-ADC03HE5-CL "PANASONIC", potencia calorífica 3,2 kW (COP 5) (temperatura de bulbo húmedo del aire exterior 7°C, temperatura de salida del agua 35°C), potencia calorífica 3,2 kW (COP 3,56) (temperatura de bulbo húmedo del aire exterior 2°C, temperatura de salida del agua 35°C), potencia calorífica 3,2 kW (COP 2,69) (temperatura de bulbo húmedo del aire exterior -7°C, temperatura de salida del agua 35°C), potencia frigorífica 3,2 kW (EER 3,08) (temperatura de bulbo húmedo del aire exterior 35°C, temperatura de salida del agua 7°C), clase de eficiencia energética en A.C.S. A, clase de eficiencia energética en calefacción A++, formado por unidad exterior modelo WH-UD03HE5-1, alimentación monofásica, dimensiones 622x824x298 mm, peso 39 kg, potencia sonora en calefacción/refrigeración 64/65 dBA, presión sonora en calefacción/refrigeración 48/47 dBA, diámetro de conexión de la tubería de líquido 1/4", diámetro de conexión de la tubería de gas 1/2", diferencia máxima de altura entre la unidad exterior y la unidad interior 5 m, rango de funcionamiento de temperatura del aire exterior desde -20 hasta 35°C, temperatura de salida del agua de la unidad interior en calefacción desde 25°C hasta 55°C, temperatura de salida del agua de la unidad interior en refrigeración desde 5°C hasta 20°C, unidad interior modelo WH-ADC0309H3E5 presión sonora en calefacción/refrigeración 28/28 dBA, dimensiones 1800x598x717 mm, peso 124 kg, diámetro de conexión de las tuberías de agua R 1 1/4", caudal de agua de calefacción 9,2 l/min a 35°C, salto térmico 5°C, resistencia eléctrica de apoyo de 3 kW, con depósito de A.C.S. de acero inoxidable de 185 l, y módulo de control Aquarea Smart Cloud CZ-TAW1, para control del usuario desde smartphone, tablet o PC, y con servicio de mantenimiento remoto Aquarea Service Cloud, con juego de soportes antivibratorios para la unidad exterior, modelo PAW-GRDBSE20, de 95x600x130 mm. Incluso elementos antivibratorios de suelo. Totalmente montado, conexionado y puesto en marcha por la empresa instaladora para la comprobación de su correcto funcionamiento.
Incluye: Replanteo del equipo. Colocación y fijación del equipo y sus accesorios. Conexionado con las redes de conducción de agua, eléctrica y de recogida de condensados. Puesta en marcha.
Criterio de medición de proyecto: Número de unidades previstas, según documentación gráfica de Proyecto.
Criterio de medición de obra: Se medirá el número de unidades realmente ejecutadas según especificaciones de Proyecto.

| Código | Ud | Descripción | Rendimiento | Precio | Importe |
|---|---|---|---|---|---|
| mt42pan004aaa | Ud | Equipo bomba de calor reversible aire-agua, para gas R-410A, para 1 zona, modelo Aquarea All in One High Performance KIT-ADC03HE5-CL "PANASONIC", potencia calorífica 3,2 kW (COP 5) (temperatura de bulbo húmedo del aire exterior 7°C, temperatura de salida del agua 35°C), potencia calorífica 3,2 kW (COP 3,56) (temperatura de bulbo húmedo del aire exterior 2°C, temperatura de salida del agua 35°C), potencia calorífica 3,2 kW (COP 2,69) (temperatura de bulbo húmedo del aire exterior -7°C, temperatura de salida del agua 35°C), potencia frigorífica 3,2 kW (EER 3,08) (temperatura de bulbo húmedo del aire exterior 35°C, temperatura de salida del agua 7°C), clase de eficiencia energética en A.C.S. A, clase de eficiencia energética en calefacción A++, formado por unidad exterior modelo WH-UD03HE5-1, alimentación monofásica, dimensiones 622x824x298 mm, peso 39 kg, potencia sonora en calefacción/refrigeración 64/65 dBA, presión sonora en calefacción/refrigeración 48/47 dBA, diámetro de conexión de la tubería de líquido 1/4", diámetro de conexión de la tubería de gas 1/2", diferencia máxima de altura entre la unidad exterior y la unidad interior 5 m, rango de funcionamiento de temperatura del aire exterior desde -20 hasta 35°C, temperatura de salida del agua de la unidad interior en calefacción desde 25°C hasta 55°C, temperatura de salida del agua de la unidad interior en refrigeración desde 5°C hasta 20°C, unidad interior modelo WH-ADC0309H3E5 presión sonora en calefacción/refrigeración 28/28 dBA, dimensiones 1800x598x717 mm, peso 124 kg, diámetro de conexión de las tuberías de agua R 1 1/4", caudal de agua de calefacción 9,2 l/min a 35°C, salto térmico 5°C, resistencia eléctrica de apoyo de 3 kW, con depósito de A.C.S. de acero inoxidable de 185 l, y módulo de control Aquarea Smart Cloud CZ-TAW1, para control del usuario desde smartphone, tablet o PC, y con servicio de mantenimiento remoto Aquarea Service Cloud. (material) | 1.000 | 6087.00 | 6087.00 |
| mt42pan028a | Ud | Juego de soportes antivibratorios para la unidad exterior, modelo PAW-GRDBSE20 "PANASONIC", de 95x600x130 mm. (material) | 1.000 | 168.00 | 168.00 |
| mt37sve010d | Ud | Válvula de esfera de latón niquelado para roscar de 1". (material) | 2.000 | 9.81 | 19.62 |
| mo005 | h | Oficial 1ª instalador de climatización. (mano de obra) | 1.280 | 19.11 | 24.46 |
| mo104 | h | Ayudante instalador de climatización. (mano de obra) | 1.280 | 17.50 | 22.40 |
| % | % | Costes directos complementarios | 2 % | 6321.48 | 126.43 |
|  |  | Costes directos |  |  | 6447.91 |
