# Recuperador de calor

- Propiedad del archivo: CYPE INGENIEROS, S.A.
- Formato: FIEBDC-3/2002
- Divisa: EUR
- Costes indirectos: 3.00 %
- IVA: 21.00 %

## I Instalaciones

### IV Ventilación

#### IVM Ventilación mecánica

**IVM026** Ud Recuperador de calor.
Recuperador de calor aire-aire, modelo PAW-VENTX20H-1 "PANASONIC", caudal de aire nominal a velocidad media/alta 109/155 m³/h, presión estática de aire nominal a velocidad media/alta 50/100 Pa, eficiencia de recuperación calorífica 86%, clase de eficiencia energética A, alimentación monofásica (230V/50Hz), consumo eléctrico nominal 110 W, potencia sonora 49 dBA, dimensiones 260x480x800 mm, peso 25 kg, filtro de aire ePM1 80%, conexiones de 160 mm de diámetro. Regulación: control remoto con pantalla digital, de pared, color negro, modelo PAW-VEN-CTRLB. Instalación en falso techo. Incluso elementos para suspensión del techo.
Incluye: Replanteo. Colocación y fijación del recuperador de calor. Conexión a la red de desagüe. Conexión a la red eléctrica. Conexionado de los conductos. Comprobación de su correcto funcionamiento.
Criterio de medición de proyecto: Número de unidades previstas, según documentación gráfica de Proyecto.
Criterio de medición de obra: Se medirá el número de unidades realmente ejecutadas según especificaciones de Proyecto.

| Código | Ud | Descripción | Rendimiento | Precio | Importe |
|---|---|---|---|---|---|
| mt42pan100a | Ud | Recuperador de calor aire-aire, modelo PAW-VENTX20H-1 "PANASONIC", caudal de aire nominal a velocidad media/alta 109/155 m³/h, presión estática de aire nominal a velocidad media/alta 50/100 Pa, eficiencia de recuperación calorífica 86%, clase de eficiencia energética A, alimentación monofásica (230V/50Hz), consumo eléctrico nominal 110 W, potencia sonora 49 dBA, dimensiones 260x480x800 mm, peso 25 kg, filtro de aire ePM1 80%, conexiones de 160 mm de diámetro. (material) | 1.000 | 1849.00 | 1849.00 |
| mt42pan073a | Ud | Control remoto con pantalla digital, de pared, color negro, modelo PAW-VEN-CTRLB "PANASONIC", con sensor de calidad del aire, sensor de temperatura y sensor de humedad. (material) | 1.000 | 165.00 | 165.00 |
| mt35cun020a | m | Cable unipolar H07Z1-K (AS), siendo su tensión asignada de 450/750 V, reacción al fuego clase Cca-s1a,d1,a1 según UNE-EN 50575, con conductor multifilar de cobre clase 5 (-K) de 1,5 mm² de sección, con aislamiento de compuesto termoplástico a base de poliolefina libre de halógenos con baja emisión de humos y gases corrosivos (Z1). Según UNE 211025. (material) | 10.000 | 0.41 | 4.10 |
| mt35aia090aa | m | Tubo rígido de PVC, enchufable, curvable en caliente, de color negro, de 16 mm de diámetro nominal, para canalización fija en superficie. Resistencia a la compresión 1250 N, resistencia al impacto 2 julios, temperatura de trabajo -5°C hasta 60°C, con grado de protección IP547 según UNE 20324, propiedades eléctricas: aislante, no propagador de la llama. Según UNE-EN 61386-1 y UNE-EN 61386-22. Incluso abrazaderas, elementos de sujeción y accesorios (curvas, manguitos, tes, codos y curvas flexibles). (material) | 5.000 | 1.23 | 6.15 |
| mt42www090 | Ud | Kit de soportes para suspensión del techo, formado por cuatro varillas roscadas de acero galvanizado, con sus tacos, tuercas y arandelas correspondientes. (material) | 1.000 | 22.00 | 22.00 |
| % | % | Costes directos complementarios | 2 % | 2046.25 | 40.93 |
|  |  | Costes directos |  |  | 2087.18 |
