# Equipo aire-agua, bomba de calor aerotérmica, para producción de A.C.S., calefacción y refrigeración

- Propiedad del archivo: CYPE Ingenieros S.A.
- Formato: FIEBDC-3/2016
- Programa: Generador de precios de la construcción. CYPE Ingenieros, S.A.
- Fecha: 23/05/2025
- Divisa: EUR
- Costes indirectos: 3 %
- IVA: 21 %

## I Instalaciones

### IC Calefacción, refrigeración, climatización y A.C.S.

#### ICV Unidades centralizadas para calefacción, refrigeración, climatización y A.C.S.

**ICV043** Ud Equipo aire-agua, bomba de calor aerotérmica, para producción de A.C.S., calefacción y refrigeración.
Equipo aire-agua, bomba de calor aerotérmica, para producción de A.C.S., calefacción y refrigeración, serie Aquarea High Performance All in One Compact generación L, modelo KIT-ADC05L3E5 "PANASONIC", para gas R-290, potencia calorífica 5 kW (COP 5,05) (temperatura de bulbo húmedo del aire exterior 7°C, temperatura de salida del agua 35°C), potencia calorífica 5 kW (COP 3,07) (temperatura de bulbo húmedo del aire exterior 7°C, temperatura de salida del agua 55°C), potencia frigorífica 5 kW (EER 5) (temperatura de bulbo húmedo del aire exterior 35°C, temperatura de salida del agua 18°C), clase de eficiencia energética en A.C.S. A+, clase de eficiencia energética en calefacción A+++, formado por unidad exterior modelo WH-WDG05LE5, alimentación monofásica, dimensiones 996x980x430 mm, peso 98 kg, potencia sonora en calefacción 52 dBA, rango de funcionamiento de temperatura del aire exterior en calefacción desde -25 hasta 35°C, rango de funcionamiento de temperatura del aire exterior en refrigeración desde 10 hasta 43°C, unidad interior modelo WH-ADC0509L3E5 presión sonora en calefacción/refrigeración: 28/28 dBA, dimensiones 1642x599x602 mm, peso 93 kg, diámetro de conexión de las tuberías de agua para calefacción 1", diámetro de conexión de las tuberías de agua para A.C.S. 1 1/4", caudal de agua de calefacción 14,3 l/min a 35°C, salto térmico 5°C, resistencia eléctrica de apoyo de 3 kW, con depósito de A.C.S. de acero inoxidable de 185 l, bomba de circulación electrónica con clase de eficiencia energética A, caudalímetro, y módulo de control Aquarea Smart Cloud CZ-TAW1B, para control del usuario desde smartphone, tablet o PC, y con servicio de mantenimiento remoto Aquarea Service Cloud. Accesorios: juego de soportes antivibratorios para la unidad exterior, modelo PAW-GRDBSE20, de 95x600x130 mm. Totalmente montado, conexionado y puesto en marcha por la empresa instaladora para la comprobación de su correcto funcionamiento.
Incluye: Replanteo de la unidad. Colocación y fijación de la unidad y sus accesorios. Conexionado con las redes de conducción de agua, eléctrica y de recogida de condensados. Puesta en marcha.
Criterio de medición de proyecto: Número de unidades previstas, según documentación gráfica de Proyecto.
Criterio de medición de obra: Se medirá el número de unidades realmente ejecutadas según especificaciones de Proyecto.

| Código | Ud | Descripción | Rendimiento | Precio | Importe |
|---|---|---|---|---|---|
| mt42pan046a | Ud | Equipo aire-agua, bomba de calor aerotérmica, para producción de A.C.S., calefacción y refrigeración, serie Aquarea High Performance All in One Compact generación L, modelo KIT-ADC05L3E5 "PANASONIC", para gas R-290, potencia calorífica 5 kW (COP 5,05) (temperatura de bulbo húmedo del aire exterior 7°C, temperatura de salida del agua 35°C), potencia calorífica 5 kW (COP 3,07) (temperatura de bulbo húmedo del aire exterior 7°C, temperatura de salida del agua 55°C), potencia frigorífica 5 kW (EER 5) (temperatura de bulbo húmedo del aire exterior 35°C, temperatura de salida del agua 18°C), clase de eficiencia energética en A.C.S. A+, clase de eficiencia energética en calefacción A+++, formado por unidad exterior modelo WH-WDG05LE5, alimentación monofásica, dimensiones 996x980x430 mm, peso 98 kg, potencia sonora en calefacción 52 dBA, rango de funcionamiento de temperatura del aire exterior en calefacción desde -25 hasta 35°C, rango de funcionamiento de temperatura del aire exterior en refrigeración desde 10 hasta 43°C, unidad interior modelo WH-ADC0509L3E5 presión sonora en calefacción/refrigeración: 28/28 dBA, dimensiones 1642x599x602 mm, peso 93 kg, diámetro de conexión de las tuberías de agua para calefacción 1", diámetro de conexión de las tuberías de agua para A.C.S. 1 1/4", caudal de agua de calefacción 14,3 l/min a 35°C, salto térmico 5°C, resistencia eléctrica de apoyo de 3 kW, con depósito de A.C.S. de acero inoxidable de 185 l, bomba de circulación electrónica con clase de eficiencia energética A, caudalímetro, y módulo de control Aquarea Smart Cloud CZ-TAW1B, para control del usuario desde smartphone, tablet o PC, y con servicio de mantenimiento remoto Aquarea Service Cloud. (material) | 1 | 8128 | 8128.000 |
| mt37sve010d | Ud | Válvula de esfera de latón niquelado para roscar de 1". (material) | 2 | 12.15 | 24.300 |
| mt42pan028a | Ud | Juego de soportes antivibratorios para la unidad exterior, modelo PAW-GRDBSE20 "PANASONIC", de 95x600x130 mm. (material) | 1 | 232 | 232.000 |
| mo005 | h | Oficial 1ª instalador de climatización. (mano de obra) | 2.178 | 23.74 | 51.706 |
| mo104 | h | Ayudante instalador de climatización. (mano de obra) | 2.178 | 21.9 | 47.698 |
| % | % | Costes directos complementarios | 2 % | 8483.704 | 169.674 |
|  |  | Costes directos |  |  | 8653.378 |

## Recursos

**mt42pan046a** Ud Equipo aire-agua
Datos técnicos: Coste energético 8623.910 MJ; Emisión de CO2 494.768 kg
Residuos:
- embalaje: re150101 Envases de papel y cartón. (componente de residuo); rendimiento 2.985 kg; Código LER 15 01 01; Masa del elemento 1 kg; Volumen 0.001333 m3
- embalaje: re170201 Madera. (componente de residuo); rendimiento 0.706 kg; Código LER 17 02 01; Masa del elemento 1 kg; Volumen 0.000909 m3

**mt37sve010d** Ud Válvula de esfera de latón niquelado para roscar de 1"
Datos técnicos: Coste energético 843.399 MJ; Emisión de CO2 56.701 kg
Residuos:
- embalaje: re150101 Envases de papel y cartón; rendimiento 0.072 kg
